# + Hort Dissenchen
Angebotsaufforderung (GAEB 90, DA83)
Währung: EUR
Auftraggeber: Stadt Cottbus

## Zusätzlicher Text
Vorbemerkungen zum Bauvorhaben

Sanierung und Erweiterung Grundschule und Hort Dissenchen

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Totalabbruch der Garagen, Instandsetzung des Schuppens und der
 ehemaligen Grundstücks-Grenzmauer

In diesem Los sind die Arbeiten für das Nebengebäude enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  220V, 16A
Bauwasser:  ½ zoll  ist vorhanden
Abrechnung: entspr. der Besonderen Vertragsbedingungen - siehe Beiblatt

WC-Anlagen:
siehe Ausschreibung, sind für den eigenen Gebrauch zu stellen

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
9.02. Nebengebäude

## Erweiterter Rohbau Nebengebäude
Datum: 13.01.25

*Hinweis*
Der vorhandene Schuppen soll für die Schule und dem Hor
t als Nebengebäude für Garten- und Spielgeräte hergeric
htet werden.

Bauseits wird die das komplette Dach erneuert und die B
epflanzung entfernt.

Bestandteil der nachfolgend beschriebenen Leistung ist
die Mauerwerk- und Putzsanierung, sowie Anstricharbeite
n.

Foto:  Schuppen

Die angrenzende Grundstücksmauer, bestehend aus 11,5cm
KS-Mauerwerk mit Pfeilervorlagen ist schulhofseitig zu
putzen.

### Los 01 Maurer- und Putzarbeiten

#### Hauptabschnitt 01.01 Vorbereitende Maßnahmen

**01.01.010 Schutzabdeckung Bodenfläche**
Begehbare Schutzabdeckung der Bodenfläche,
Abdeckung aus Folie, Dicke 0,3 mm, herstellen, vorhalte
n und beseitigen

Ausführungsort: Schuppen
Menge: 40,000 m2
- Zuordnung: 034
- Zuordnung: 397
- Zuordnung: 397

**01.01.020 Schutzabdeckung Fenster Tür**
Schutzabdeckung des Fensters und der Tür, einseitig,
Abdeckung aus Folie, Dicke 0,3 mm, herstellen, vorhalte
n und beseitigen

Fenster, Türen

Arbeitshöhe der zu bearbeitenden oder zu bekleidenden F
läche bis 3,5 m über der Standfläche des hierfür erford
erlichen Gerüstes.

Ausführungsort: Schuppen
Menge: 15,000 m2
- Zuordnung: 034
- Zuordnung: 397
- Zuordnung: 397

#### Hauptabschnitt 01.02 Mauerarbeiten

**01.02.010 Wandbereich ausmaueren bis 0,1m2**
Ziegel im Bereich von Öffnungen und Fehlstellen, einzel
ne Steine, bzw. zusammenhängendnen Kleinflächen wie fol
gt ergänzen: fachgerechtes einsetzen der neuen normalfo
rmatigen Ziegel
Ausführung unter Schonung des Bestandes,

Tiefe: bis 14,5 cm
Flächen: bis 0,1 m2
Mauermörtel : MG II a mit Stoßfugenvermörtelung
Material : KS, Festigkeitsklasse 16, Rohdichteklasse 1,
6
Format: Normalformat

Oberfläche: wird bauseits verputzt

Ausführung nur nach Kennzeichnung durch die Bauleitung

Position: Fehlbereiche, Leitungsführungen, Installation
en

Abrechnung pro Stck. Ziegel
Menge: 20,000 St

**01.02.020 Wandbereich ausmaueren 0,1 - 0,5m2**
Ziegel im Bereich  von Öffnungen und Fehlstellen  in zu
sammenhängenden Kleinflächen wie folgt ergänzen:
fachgerechtes einsetzen der neuen normalformatigen Zieg
el
Ausführung unter Schonung des Bestandes

Tiefe: 14,5 cm - 28 cm
Größe: 0,1 bis  0,5m²
Material : KS, Festigkeitsklasse 16, Rohdichteklasse 1,
6
Format: Normalformat
Mauermörtel : MG II a mit Stoßfugenvermörtelung
Oberfläche: wird bauseits verputzt

Ausführung nur nach Kennzeichnung durch die Bauleitung

Position: Fehlbereiche, Balkenauflager
Menge: 3,000 m2

**01.02.030 Abgleichen Mauerwerk Abschlüsse Mörtel MGIII B 11,5-24cm**
Abgleichen des Mauerwerks von oberen Abschlüssen, waage
recht, mit Mörtel MG III, Oberfläche abziehen, Breite d
er Abgleichfläche über 11,5 bis 24 cm, Höhe der Ausglei
chsschicht: bis 5cm
Menge: 56,000 m
- Zuordnung: 012
- Zuordnung: 332
- Zuordnung: 332

**01.02.040 Abgleichen Mauerwerk Giebelabschlüsse Mörtel MGIII B 11,5-24cm**
Abgleichen des Mauerwerks von Giebelabschlüssen, waager
echt, mit Mörtel MG III, Oberfläche abziehen, Breite de
r Abgleichfläche über 11,5 bis 24 cm.
Menge: 9,000 m
- Zuordnung: 012
- Zuordnung: 331
- Zuordnung: 331

**01.02.050 Wand aufmauern KS NF(240/115/71) D 11,5-24cm**
Wand aufmauern zwischen den neuen Dachsparren als zusam
menhängende Kleinflächen mit neuen normalformatigen Zie
geln, Ausführung unter Schonung des Bestandes,

Tiefe: bis 12,5 cm
Höhe der Aufmauerung: bis 20cm
Mauermörtel : MG II a mit Stoßfugenvermörtelung
Material : KS, Festigkeitsklasse 16, Rohdichteklasse 1,
6
Format: Normalformat

Oberfläche: wird bauseits verputzt

Position:
Abrechnung pro lfm, die Sparrenköpfe werden übermessen
Menge: 18,000 m
- Zuordnung: 012
- Zuordnung: 331
- Zuordnung: 331

**01.02.060 Wandschräge aufmauern KS NF(240/115/71) D 11,5-24cm**
Wandschräge aufmauern an den Giebelseiten bis OK der ne
uen Dachsparren als zusammenhängende Kleinflächen mit n
euen normalformatigen Ziegeln, Ausführung unter Schonun
g des Bestandes,

Tiefe: bis 24cm
Höhe der Aufmauerung: bis 20cm
Mauermörtel : MG II a mit Stoßfugenvermörtelung
Material : KS, Festigkeitsklasse 16, Rohdichteklasse 1,
6
Format: Normalformat

Oberfläche: wird bauseits verputzt

Abrechnung pro lfm
Menge: 9,000 m
- Zuordnung: 012
- Zuordnung: 331
- Zuordnung: 331

#### Hauptabschnitt 01.03 Putzarbeiten

**01.03.010 Leimfarben/Kalkfarben abwaschen**
Reinigen des Untergrundes, mehrschichtige Leimfarben /
Kalkfarben bis auf die tragfähige Putzschicht mit einem
 Hochdruckreiniger abwaschen
als Untergrundvorbereitung für das Auftragen des neuen
Oberputzes / Farbanstriches

aufgenommene Stoffe sammeln und entsorgen

Position: sämtliche Innen- und Außenwandflächen
Menge: 204,000 m2
Zuordnung: 345

**01.03.020 Untergrund prüfen auf Schad- Hohlstellen**
Untergrund prüfen auf Schad- und Hohlstellen, durch Abk
lopfen, Schadstellen und Rissverläufe markieren, an Inn
en- und Außenwand, Arbeitshöhe der zu bearbeitenden ode
r zu bekleidenden Fläche bis 3,5 m über der Standfläche
 des hierfür erforderlichen Gerüstes.

Abrechnung als Pauschale für gesamte Innen- und Außenpu
tzflächen (ca. 200 m²)
Menge: 1,000 psch
- Zuordnung: 023
- Zuordnung: 336
- Zuordnung: 336

**01.03.030 Putz abbrechen D 3 cm**
Abbruch von losem Putz an Außen- und Innenwand, Kalkzem
ent-Putzmörtel, ohne Putzträger

Abbruchdicke '"3"' cm
Ausführung in Kleinflächen, Einzelflächen

Wichte des Abbruchstoffes DIN EN 1991-1-1 13 kN/m3, Arb
eitshöhe bis 3,5 m, Abbruch von Hand/mit handgeführten
Kleingeräten, aufgenommene Stoffe sammeln, auf LKW des
AN laden, Abfall ist nicht gefährlich, nicht schadstoff
belastet, Zuordnung LAGA Z 0 (uneingeschränkter Einbau)
, einschließlich Entsorgung
Menge: 40,000 m2
- Zuordnung: 084
- Zuordnung: 394
- Zuordnung: 394

**01.03.040 Kalkzementputz, Wand**
Aufbringen von Außenputz als komplette Leistung einschl
ießlich Untergrundvorbereitung, außen

Kalkzementputz, Wand, bis 2,0 cm
Korngröße 0-4 mm
Dicke  bis 2,0 cm
Ausführung in einer Schicht inkl. Spritzbewurf

Oberflächenausbildung: bewegt und modellierend, leicht
geglättet - entsprechend Bestand

nach Absprache und Musterfläche

Ausbildung aller Eck und Vor- und Rückssprünge (ohne Ec
kschutzschienen!), Leibungen etc.

Position: Innenseite der Grenzmauer
Menge: 48,000 m2
Zuordnung: 345

**01.03.050 Kalkzementputz, Wand, bewegt, >0,5m²**
Putzausbesserungen des Bestandsputzes innen und außen i
n Kleinflächen

Kalkzementputz, Wand, bis 2,0 cm
Korngröße 0-4 mm
Dicke  bis 2,0 cm
Ausführung in einer Schicht inkl. Spritzbewurf

Oberflächenausbildung: bewegt und modellierend, leicht
geglättet - entsprechend Bestand

nach Absprache und Musterfläche

Kleinflächen ab 0,5 m², inkl. Anarbeitungen an Fenster
und Türen, Dachschalungen Ausbildung aller Eck und Vor-
 und Rückssprünge (ohne Eckschutzschienen!), Leibungen
etc.

Position: Wandputzflächen
Menge: 50,000 m2
Zuordnung: 345

**01.03.060 Kalkzementputz, Kleinflächen 0,05-0,5 m2**
vorhanden Wandputz sauber und materialgerecht mit Kalkz
ementputz entsprechend der Vorposition ergänzen, Oberfl
ächenausbildung nach Absprache und Musterfläche

Position: Kleinflächen 0,05 - 0,5 m2
Menge: 5,000 m2
Zuordnung: 342

**01.03.070 Kalkzementputz, Kleinflächen unter 0,05 m2**
vorhandenen Wandputz sauber und materialgerecht mit Kal
kzementputz entsprechend der Vorposition ergänzen, Ober
flächenausbildung nach Absprache und Musterfläche

Position: Kleinflächen unter 0,05 m2
Menge: 5,000 St
Zuordnung: 342

**01.03.080 Feuchteschutz Außenputz zementgeb Schlämme flexibel B 20-30cm**
Feuchteschutz (Putzabdichtung) für später von Erde oder
 Kiesschüttung berührte Putzflächen für Außenputz, aus
zementgebundenen flexiblen Dichtungsschlämmen, Breite ü
ber 20 bis 30 cm, davon 5 cm über Geländeoberfläche.
Menge: 58,000 m
- Zuordnung: 023
- Zuordnung: 335
- Zuordnung: 335

### Los 02 Malerarbeiten

#### Hauptabschnitt 02.01 Anstrich Türen und Fenster

**02.01.010 Überholungsbeschichtung Einfachfenster Holz, Alkydharzlack**
Überholungsbeschichtung an Einfachfenster, innen und au
ßen (witterungsseitig), Untergrund Holz, als Kippflügel
, mit einem Riegel (Kämpfer), mit 3 Sprossen

Entfernen der nicht tragfähigen Schicht der Holzoberflä
che an Einfachfenster aus Holz

Aufbringen einer Grundierung, Zwischenbeschichtung aus
Alkydharzlack und Schlussbeschichtung aus Alkydharzlack
, seidenglänzend DIN EN 927-1

Farbe: seidenmatt, RAL nach Angabe AG

Aufarbeiten des Fensters einschließlich schleifen, stre
ichen, reinigen und Abklebearbeiten als komplette Leist
ung
Menge: 4,500 m2
- Zuordnung: 034
- Zuordnung: 334
- Zuordnung: 334

**02.01.020 Überholungsbeschichtung Holztüren, Alkydharzlack**
Überholungsbeschichtung an Außentüren, innen und außen
(witterungsseitig), Untergrund Holz, als einfache Brett
ertüren

Entfernen der nicht tragfähigen Schicht der Holzoberflä
che an Einfachfenster aus Holz

Aufbringen einer Grundierung, Zwischenbeschichtung aus
Alkydharzlack und Schlussbeschichtung aus Alkydharzlack
, seidenglänzend DIN EN 927-1

Farbe: seidenmatt, RAL nach Angabe AG

Aufarbeiten des Türen einschließlich schleifen, streich
en, reinigen und Abklebearbeiten als komplette Leistung
Menge: 12,000 m2
- Zuordnung: 034
- Zuordnung: 334
- Zuordnung: 334

**02.01.030 Austausch Kittfuge**
Ausstausch der Kittfuge wie folgt:

1.lose und defekte Kittfugen auskratzen/ausfräsen
(Glasscheibe dabei feucht abdecken)

2. Aufbringen eines Grundanstriches mit Holzimprägnieru
ng auf Fensterrahmen

3. Aufbringen einer neuer Kittfuge, überstreichbar
Menge: 8,000 m
- Zuordnung: 026
- Zuordnung: 334
- Zuordnung: 334

#### Hauptabschnitt 02.02 Tischlerarbeiten Fenster und Türen

**02.02.010 Zulage für Paßstücke Türblatt**
Zulage für Abtrennung verschlissene Teilbereiche und fa
chgerechte tischlermäßige Erneuerung durch geeignete Re
paraturverbindung,

Einbau von Paßstücken am Türflügel
Größe: bis ca. 20/15/3 cm

Position: Schlossbereich in vorh. Brettertür
Menge: 3,000 St
- Zuordnung: 026
- Zuordnung: 334
- Zuordnung: 334

**02.02.020 Zulage für Beschlagteil Schieberiegel**
Zulage für Lieferung und Montage stabiler Schieberiegel
, verzinkt, mit verdeckter Verschraubung, mit Ösen zum
Verschluss mittels Vorhängeschloss

Länge Riegel: ca. 15cm
Menge: 3,000 St
- Zuordnung: 026
- Zuordnung: 334
- Zuordnung: 334

#### Hauptabschnitt 02.03 Fassadenanstrich

**02.03.010 Grundierung/Fixierung**
Vorhandene Neuputz-  und Altputzflächen einmal mit Grun
dierung / Fixativ und Wasser 1:1 verdünnt, satt mit der
 Bürste einstreichen, für anschließende Dispersionssili
katfarbe
Menge: 127,000 m2

**02.03.020 Fassadenfarbe auf Silikatbasis**
Fassadenfarbe auf Silikatbasis als offenporiger Anstric
h nach VOB/C DIN 18363 2.4.1 liefern und auftragen, mit
 absolut lichtechten, anorganischen Pigmenten und miner
alischen Füllstoffen.

Anstrich der Fassade mit zweimaligen Anstrich: Grund-
und Schlußanstrich mit Quast

Oberfläche: ungestrichener Kalkzementputz, Alt- und Neu
putz

Der Anstrich ist nach Herstellervorschriften einzustell
en. Der Anstrich wird durch Bürsten Rollen, Streichen o
der Spritzen aufgebracht.

Die von Herstellerseite angegebenen Verarbeitungshinwei
se sind einzuhalten. Die Arbeiten dürfen nicht bei dire
kter Sonneneinstrahlung durchgeführt werden.

Einteilung nach DIN EN 1062-1:

Wasserdurchlässigkeitsrate: w < 0,1 kg/qm x h0,5
(Klasse W3)
Wasserdampfdiffusionsstromdichte: V > = 2000 g/qm x d
(Klasse V1)
Diffusionsäquivalente Luftschichtdicke: sd < =  0,01 m
Glanzgrad bei 85 Grad: 1,5 (matt)
"Nicht brennbar" Klasse A2-s1d0 nach EN 13501-1,
Farbbeständigkeit (Fb-Code) nach BFS-MB Nr. 26: A1

Farbton: nach Wahl AG

gewähltes Produkt:.....................................
..................
(bitte eintragen)

Position: komplette Putzfassade und Grenzmauer innensei
tig
Menge: 127,000 m2

**02.03.030 Anstrich Fensterlaibung und Putzbänder**
Anstrich der vorhandenen Fensterlaibungen und Türfasche
n inkl. Blenden in der Fassade entsprechend der vorgena
nnten Positionen wie folgt:

· Reinigung der vorhandenen Putzflächen entspr. vorgena
nnter Pos. 1.3.10
· Festigung/ Grundierung entspr. vorgenannter Pos. 2.2.
10
· 1+2. Anstrich entspr. vorgenannter Pos. 2.2.20

Abwicklung ca. 30 cm

Farbton: Farbton analog Fassade
Menge: 20,000 m

#### Hauptabschnitt 02.04 Innenanstrich

**02.04.010 Grundierung stark saugende Untergründe / Tiefgrund**
Untergrundvorbehandlung:
Untergrund auf Eignung, Trag- und Haftfähigkeit prüfen.

Grundierung stark saugender Untergründe mit Tiefgrund.

Eigenschaften: Emissionsarme, lösemittelfreie, geruchsn
eutrale und tiefeindringende, wässrige Hydrosol-Grundie
rung auf Mikroemulsionsbasis für außen und innen, Wasse
rdampfdiffusionsfähig, gut festigend, haftverbessernd,
alkalibeständig und schnell trocknend

Bauteil: Wandflächen mit Alt- und Neuputz
Menge: 130,000 m2

**02.04.020 Beschichtung mit Dispersionssilikatfarbe**
Beschichtung bestehend aus Grund- und Schlussbeschichtu
ng mit streiflichtunempfindlicher Dispersionssilikatfar
be, wasserverdünnbar, lösemittelfrei, emissionsminimier
t, hoch diffusionsfähig.

Naßabriebbeständigkeit: Klasse 2, nach DIN EN 13300
Kontrastverhältnis (altweiß): Klasse 1 bei 8 m²/l, nach
 DIN EN 13300
Glanzgrad: stumpfmatt

Farbton: altweiß

Angeb. Fabrikat:.......................................
..........................
(Bietereintrag erforderlich -  Hersteller + Produktausw
ahl)

Bauteile:  Kalk-Gipsputz Wände innen
Menge: 130,000 m2

**02.04.030 Anstrich Fensterlaibung und Putzbänder**
Anstrich der vorhandenen Fensterlaibungen und Türfasche
n inkl. Blenden in der Fassade entsprechend der vorgena
nnten Positionen wie folgt:

· Reinigung der vorhandenen Putzflächen entspr. vorgena
nnter Pos. 1.3.10
· Festigung/ Grundierung entspr. vorgenannter Pos. 2.3.
10
· 1+2. Anstrich entspr. vorgenannter Pos. 2.3.20

Abwicklung ca. 30 cm,

Farbton: Farbton analog Fassade
Menge: 20,000 m

### Los 03 Sonstiges

#### Hauptabschnitt 03.01 Sonstiges

**03.01.020 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.
Baufacharbeiter/-in.
Menge: 10,000 Std

USt %: 19,00
